# Erlensee
Leistungsbeschreibung (GAEB DA XML 3.3, DA81)
Projekt: RES
Währung: EUR
Auftraggeber: Stadt Erlensee, Am Rathaus 3, 63526 Erlensee, E-Mail kernsanierung@erlensee.de
Erstellt mit: SJ OFFICE/ GXML Toolbox V3.3 R20201215, Modul AVA, 16.01.2026

## A) Allgemein
A.1 Globale Angaben zum Bauvorhaben

Beschreibung des Bauvorhabens:
Es handelt sich um die Sanierung des Rathausgebäudes in Erlensee.
Das Gebäude besteht aus einem Hauptgebäude mit drei oberirdischen Geschossen. Der erdgeschossige Anbau wurde im Zuge der Abbruch- und Entkernungsarbeiten bis auf den "Kriechkeller" zurückgebaut. Beide Gebäudeteile verfügen über einen "Kriechkeller", der für Versorgungsleitungen genutzt wurde. Die Außenabmessungen des Hauptgebäudes sind ca. 35x35 m und ca. 13 m Höhe.

Das Hauptgebäude wurde bis zum Rohbau entkernt und von Schadstoffen befreit. Anstelle eines Ausbaus wird ein Neubau gebaut.
Die Außenabmessungen des Anbaus sind ca. 24x35 m und ca. 13 m Höhe.

Sicherheits- und Gesundheitsschutzkoordination:
Für die Überwachung der Einhaltung von Sicherheit und Gesundheitsschutz gemäß der Baustellenverordnung ist durch den AG ein SiGe-Koordinator eingesetzt.
Der AN hat bei der Ausführung der Arbeiten die Arbeitsschutzgesetzgebung und die daraus resultierenden Verordnungen (hier: die Baustellenverordnung vom 10. Juni 1998) zu beachten.
Weiterhin ist die vom eingesetzten SiGe-Koordinator erstellte Baustellenordnung mit dem dazugehörigen Sicherheits- und Gesundheitsschutzplan zu berücksichtigen.

A.2 Angaben zur Örtlichkeit

Anschrift der Baustelle:
Gemeinde Erlensee
Am Rathaus 3
63526 Erlensee

Gemarkung: Langendiebach
Flur: 20
Flurstück: 252/8

Lage des Grundstücks:
Die Baustelle liegt im Ortszentrum von Erlensee.
In direkter Gebäudeumgebung befinden sich überwiegend Wohnbebauungen. Südöstlich grenzt direkt eine Senioren-Wohnanlage an. Südlich befindet sich eine Einkaufspassage.

An der Grenze zur südöstlich gelegenen Senioren-Wohnanlage befindet sich eine Feuerwehrzufahrt (Zufahrt über die Straße "Am Erlenpark"), welche während der gesamten Bauzeit freigehalten werden muss.
.
Anzahl und Höhe der Geschosse: Drei
Höhe EG = 3,90 m / Höhe 1.OG = 3,50 m / Höhe 2.OG = 3,50 m

A.3 Angaben zur Baustelle

A.3.1 Baugrund

Die Oberkante der neu zu ergänzenden / erstellenden Fundamente liegt auf der Ebene der vorhandenen Geländeoberfläche.

 A.3.2 Lage und Transportwege Zufahrtmöglichkeiten

Die Zufahrt zur Baustelle erfolgt über die Straße "Am Rathaus" (s. Plan Konzept Baustelleneinrichtung.)

Für den Transport der Aufzugskomponenten im Bestandsgebäude stehen folgende Transportwege zur Verfügung:
Treppenhaus 1, nutzbare Breite: 1,20 m
Treppenhaus 2, nutzbare Breite: 1,40 m

Tragfähigkeiten Rohdecken

Bestand:
Dach = Decke über 2.OG: 1,00 kN/m² Ausbaulast
0,75 kN/m² Schneelast
= 1,75 kN/m²

Decken über 1.OG und EG: 1,00 kN/m² Ausbaulast
5,00 kN/m² Nutzlast
= 6,00 kN/m²

Treppenpodeste:
2,00 kN/m² Ausbaulast
5,00 kN/m² Nutzlast
= 7,00 kN/m²

Decke über Kriechkeller Hauptgebäude: 2,50 kN/m² Ausbaulast
5,00 kN/m² Nutzlast
= 7,50 kN/m²

Decke über Kriechkeller Anbau: 1,50 kN/m² Ausbaulast
5,00 kN/m² Nutzlast
= 6,50 kN/m²

A.3.3 Sonstige Baustelleneinrichtung

Art und Lage der Lagerplätze:
Die Darstellung der Baustelleneinrichtung ist aus dem Baustelleneinrichtungsplan ersichtlich.
Lagerplätze stehen dem AN im Außenbereich zur Verfügung. Die Abstimmung der Lagermöglichkeiten erfolgt mit der örtlichen Bauleitung. Erforderliche Lagercontainer und Container für Mitarbeitende sind in die Einheitspreise einzukalkulieren.

Gerüste und Absturzsicherungen:
Arbeits- und Schutzgerüste sowie Abdeckungen und Umwehrungen für die Nutzungsdauer der Arbeiten, sind in die Einheitspreise einzukalkulieren (Nebenleistung gem VOB/C).

Der AN hat auf Verlangen des AGs einen Baustelleneinrichtungsplan und ein Geräteverzeichnis zu erstellen und dem AG zu übergeben.

A.3.4 Benutzung von Bauwasser- und Baustromanschlüssen

Die Darstellung der Bauwasser- und Baustromanschlüsse ist aus dem Baustelleneinrichtungsplan ersichtlich.
Die Anschlussanlagen für Wasser und Strom erstellen vom AG extern beauftragte Unternehmen und halten diese während der gesamten Bauzeit vor.
Baustrom:
22kVA / 6x Steckdose, 1AC230V, 16A / 2x CEE 3AC400V, 16A / 1x CEE, 3AC400V, 32A
Bauwasser:
32mm, 3/4 Zoll

A.3.5 Baubeleuchtung des Auftraggebers

Die vom Auftrageber erstellte Baubeleuchtung umfasst den Außenbereich, das Haupttreppenhaus Altbau und das Treppenhaus Neubau.
Die für die auszuführenden Arbeiten erforderliche Arbeitsplatz- beleuchtung ist durch den jeweiligen AN beizustellen, zu betreiben und mit den EP abgegolten.

A.3.6 Einmessarbeiten

Das Abstecken der Hauptachsen und Festlegen der Höhenpunkte
ist gemäß VOB vom AG veranlasst worden.
Auslotung und Abschnürung des Gebäudes, das Anbringen von
Messfixpunkten, das Anlegen von Hilfs- und Konstruktionsachsen
und Fluchten für das Aufmaß und die Montage sowie sonstige Ein-messarbeiten oder Kontrollmessungen, die zur Leistungserfüllung
des AN erforderlich sind und die über die vom AG zur Verfügung
zu stellenden Absteckungen und Höhenfestpunkte hinausgehen,
sind gem. VOB Sache des AN.
Die Kosten hierfür sind in die EP des Angebotes einzurechnen, sofern hierfür keine gesonderten Positionen vorgesehen sind.
Unstimmigkeiten, die der AN beim Aufmaß oder bei der Montage
feststellt, hat er dem AG/ der örtlichen Bauüberwachung unverzüglich schriftlich anzuzeigen.
Markierungen auf den sichtbar bleibenden Betonoberflächen oder
anderen fertigen Oberflächen sind untersagt. Die Aufwendungen
für das Entfernen von Zuwiderhandlungen gehen zu Lasten des
Verursacher

A.3.7 Viedeoüberwachnung der Baustelle

Zum Zwecke der Dokumentation des Baufortschritts ist durch den Auftraggeber ein Livestream der Baustelle eingerichtet. Dabei werden keine personenbezogenen Daten erhoben.

A.4 Angaben zur Ausführung

A.4.1 Besprechungen

Der AN verpflichtet sich zur Teilnahme an den wöchentlichen Baubesprechungen (nach Erfordernis und erfolgter Einladung).
Hierfür erfolgt keine gesonderte Vergütung.
Für die Bauzeit und die Besprechungen ist der Bauüberwachung ein deutschsprachiger, sachkundiger und entscheidungsbefugter Vertreter vor Ausführungsbeginn schriftlich zu benennen.

A.4.2 Termine

Die Ausführungstermine der Aufzugsanlage sind nach Bauzeitenplan für
- Aufzug-01 / Altbau: mm-jjjj bis mm-jjjj
- Aufzug-02 / Neubau: mm-jjjj bis mm-jjjj
Der AN hat auf Verlangen des AG einen Bauterminplan für seine Leistungen zu erstellen und dem Auftraggeber zu übergeben.
Dieser Bauterminplan muss auf der Basis des vom Auftraggeber vorgelegten Bauzeitenplans erstellt werden.

A.4.3 Abfallentsorgung und Baureinigung

Die baustelleninternen Verkehrsflächen die durch den Baustellenbetrieb beeinträchtigt werden, sind ständig sauber zu halten. Sollte die Sauberkeit nicht gegeben sein, und der AN nach erster Aufforderung seiner Pflicht nicht nachkommen, so ist der AG zur anschließenden Selbstbeseitigung auf Kosten des AN berechtigt.
Der AN wird sich bemühen, bei der Erbringung seiner Leistung Abfälle zu vermeiden.
Der AN trifft alle erforderlichen Vorkehrungen, um Bau- und Abbruchabfälle nach den geltenden Vorschriften getrennt zu erfassen und zu halten sowie einer sachgerechten Entsorgung zuzuführen.
Die fachgerechte Entsorgung ist der örtlichen Bauleitung nachzuweisen. Hinweise zur Gebäudeschadstoffsanierung sind zu beachten.
Gefahrstoffe sind als gefährliche Abfälle zu entsorgen. Angaben im Baumerkblatt Hessen sind zu beachten

## B) Dokumentation
B.1 Dokumentation während der Bauzeit

Während der Bauzeit sind baubegleitend Dokumentationen (Zulassungen, Nachweise, Lieferscheine etc.) einzureichen. Diese Unterlagen dienen dem Nachweis der Eignung der einzubauenden Stoffe und der Abrechnung durch den AN gegenüber dem AG. Bauaufsichtliche Zulassungen von einzubauenden Stoffen sind vor dem Einbau vorzulegen.

Die Kosten für die Leistungen der Dokumentation während und nach der Bauzeit sind als Nebenleistung in die Einheitspreise mit einzurechnen, sofern keine Vergütung von Leistungen und Teilleistungen der Dokumentation als gesonderte Position im Leistungsverzeichnis aufgeführt sind.

B.2 Dokumentation nach Bauzeit

Erstellen der Projekt-Dokumentation spätestens 2 Wochen vor dem Termin der VOB-Abnahme für sämtliche im Leistungsverzeichnis beschriebenen Leistungen einschl. Inhaltsverzeichnis, Dokumentation mit min. folgenden Inhalt:

- Materialnachweise
- Produktinformationen
- Bedienungsanleitungen
- Pflege- und Wartungshinweise
- Prüfzeugnisse, Übereinstimmungserklärungen im Original,
  unterschrieben
- Bauaufsichtliche Zulassungen
- Nachweise geforderter Eigenschaften (Schallschutz, Wärmeschutz,
  Feuerwiderstand etc.)
- Werkplanung
- Herstellererklärung
- technische Abnahmen und Prüfungen

Zur VOB-Abnahme sind folgende Unterlagen vorzuhalten:
1) 1 Satz Bestandsunterlagen in Dateiform
2) Vor Ort alle notwendigen Unterlagen (Verteilerpläne, sicherheitsrelevante
  Bescheinigungen, usw.) in Papierform in den jeweiligen Anlagen.
Vor der Vorlage der Schlussrechnung sind folgende Unterlagen zu übergeben:
1) 1 Satz der fortgeführten Bestandsunterlagen in Dateiform
2) Vor Ort alle fortgeführten notwendigen Unterlagen (Verteilerpläne,
  sicherheitsrelevante Bescheinigungen, usw.) in Papierform in den
  jeweiligen Anlagen.

## C) Technisch
C.1 Technische Anforderungen, Normen und Richtlinien

Der sachliche Geltungsbereich ergibt sich ebenso wie die technische Ausführung grundsätzlich aus
- VOB Teil B
- VOB Teil C, hier insbesondere
- DIN 18299 (ATV) Allgemeine Regelungen der Bauarbeiten jeder Art
- DIN 18382 (ATV) Elektro-, Sicherheits- und Informationstechnische
  Anlagen
- DIN 18384 (ATV) Bizuschutz-, Überspannungs- und Erdungsanlagen
- DIN 18385 (ATV) Aufzugsanlagen, Fahrtreppen und Fahrsteige
  sowie Förderanlagen

C.2 Allgemeines

Sämtliche im Leistungsverzeichnis angegebenen Maße sind Richtmaße und sind vom AN mittels Aufmaß auf der Baustelle zu nehmen und eigenverantwortlich zu prüfen.

Erforderliche Verlege-, Konstruktions- und Montagepläne sind von AN zu erstellen.

Genaues Nivellieren auf der Baustelle, Ausrichten und erforderliches Unterlegen mit entsprechendem Unterlegmaterial ist in die EP einzurechnen und wird nicht gesondert vergütet.

Der Bieter ist gehalten, die im Leistungsverzeichnis beschriebenen Details auf Vollständigkeit, fachgerechte Ausführung und Eignung für den vorgesehenen Verwendungszweck zu überprüfen.

Vor Fertigungsbeginn hat der AN sämtliche für die Detailklärung, Prüfung und Herstellung erforderlichen Zeichnungen, Planungen, Nachweise, Details, etc. zu liefern.

C.3 Angaben zu Stoffen

Das eingebaute Material muss der Bemusterung entsprechen; eine Bestätigung des Musters durch den Auftraggeber ist einzuholen.

C.4 Ausführungsunterlagen

Folgende Ausführungszeichnungen sind der Leistungsbeschreibung als PDF-Datei beigefügt:
- Baustellenordnung
- Baustelleneinrichtungsplan
- Installationsplan Aufzug 01
- Installationsplan Aufzug 02

Durch Übergabe neuer Unterlagen ungültig gewordene Unterlagen sind vom Auftragnehmer entsprechend zu kennzeichnen und aufzubewahren. Nicht freigegebene Unterlagen dürfen nicht verwendet werden.

## 632 Lph 6 LV Aufzüge
Datum: 15.02.2023

### Los 1 KG 460 F

*Hinweis: Leistungsumfang*
Die Leistung des AN umfasst sämtliche Leistungen und Ausrüstungsgegenstände, die zur Erstellung der betriebsfähigen Anlage und zur Erfüllung der behördlichen Auflagen erforderlich sind, auch wenn diese im Einzelnen nicht aufgeführt sind. Ausgenommen sind nur die beschriebenen
"Leistungen Auftraggeber".
Der Bieter verpflichtet sich mit seinem Angebot,die Ausführung und die Leistung entsprechend dem LV zu erbringen. Abweichungen vom LV müssen als Anlage zum Angebot schriftlich beschrieben und begründet werden.
Änderungen im Angebotstext sind nicht erlaubt und führen zum Ausschluss.

*Hinweis: Zu erstellende Unterlagen*
Der AN erstellt folgende Unterlagen
- Anlagezeichnungen für Fahrschächte 3 Wochen nach
  Auftragserteilung und Vorlage der Baupläne.
- Schalt- und Stromlaufpläne
- Vollständige Unterlagen für die behördliche Abnahme

*Hinweis: Normen und Vorschriften*
Die Ausführung erfolgt unter Berücksichtigung und Erfüllung der nachfolgenden Normen und Vorschriften in der jeweils neuesten Fassung:
- Die Europäische Aufzugsrichtlinie (95/16/E)
- Sicherheitsregeln für die Konstruktion und den Einbau von
  Aufzügen EN 81-20
- Behindertengerechtigkeit nach EN 81-70
- Betriebssicherheitsverordnung (BetrSichV)
- Das Gesetz zur elektromagnetischen Verträglichkeit (EMVG)
- Die relevanten VDE-Bestimmungen
- Die relevanten VDI-Richtlinien
- Die relevanten DIN-Normen
- Unfallverhütungsvorschriften
- Die Bauordnung des Bundeslandes
- Bauaufsichtliche Auflagen
Nicht genannte Normen und Vorschriften, soweit für die Projektausführung geltend, sind ebenfalls in der jeweils neuesten Fassung zu berücksichtigen.

*Hinweis: Montageumfang*
Montage
Die Montage und Montageaufsicht haben durch qualifiziertes Personal zu erfolgen.
Die Montageleistung schließt ein:
- Abladen und Transportarbeiten auf der Baustelle
- Beistellen der Hebezeuge, Rüsthülsen und Rüstschuhe
- Lieferung und Montage der Abstiegseinrichtungen für die
  Schachtgruben

*Hinweis: Abnahme der Aufzugsanlage*
Die vorgeschriebene Abnahmeprüfung wird vom Auftraggeber  veranlasst.
Erstellung der erforderlichen Unterlagen, Terminvereinbarungen und Durchführung sind Sache des Auftragnehmers und Teil der Leistung.
Prüfgewichte stellt der Auftragnehmer.
Die Prüfgebühren werden vom Auftraggeber getragen.

*Hinweis: Nebenleistungen Auftragnehmer*
Nebenleistungen des Auftragnehmers sind
- Lieferung der erforderlichen Lastösen.
- Abladen und Transport sämtlicher Komponenten bis zum
  Aufzugsschacht. Ein bauseitiger Kran steht nichtzur
  Verfügung. Erforderliche Hebezeuge, ggf. ein Autokran sind
  einzukalkulieren.
- Fachgerechte Entsorgung aller Verpackungsmaterialien.
- Grundanstrich aller nichtblanken Teile, sowie ein löslicher
  Schutzüberzug der funktionsbedingten blanken Teile.
- Schachtbeleuchtung, bestehend aus LED-Leuchtmitteln.
  Ausführung und Menge nach den Anforderungen der EN81,
  schaltbar von jedem Etagenzugang, von der Etagendecke
  und von der Schachtgrube.
  Der Schacht erhält außerdem eine Steckdose 230V/50Hz in
  Schutzart IP54.
- Hauptschalter und Sicherungen einschließlich Montage.
- Schwellenwinkel oder Schwellenkonsolen zur Befestigung
  der Schachttürschwellen, einschließlich einer verlorenen
  Schalung unterhalb der Schwellen zum Angießen des
  Estrichs.
- Fahrbahnverkleidung aus Stahlblech in Türrahmenbreite, falls
  die Türkonstruktion dieses erforderlich macht.
- Stahlsockel zur Aufnahme der Aufsetzpuffer und eine
  Abstiegseinrichtung in der Schachtgrube.
- Ausführung der Elektroinstallation in Kabelkanälen.
- Drehende Teile sind mit einem gelben Warnanstrich nach
  DIN 4818 RAL 1004 zu versehen.
  Schmierstellen sind rot zu kennzeichnen.
- Lieferung und Montage eines Funkmoduls (min. 4G
  Standard) für das Notrufsystem.
- Be- und Entlüftung und Rauchabzug des Fahrschachtes,
  entsprechend Landesbauordnung und Brandschutzkonzept.
  Liefern und Montieren eines Wetterschutzes vor der Rohbauöffnung (hier Dach).
- Lagercontainer für die Dauer der gesamten Montage für
  Material und Montagewerkzeug des Auftragnehmers.
- Reinigung des Schachtes vor Inbetriebnahme bzw.
  Übergabe der Anlage(n).
- Gestellung der Belastungsgewichte und des Montagepersonals für die Sachverständigen-Abnahme.
- Einweisung von mindestens zwei Aufzugswärtern.

*Hinweis: Leistungen Auftraggeber*
Leistungen des Auftraggebers sind
- Meterriss in den Etagen in unmittelbarer Nähe des
  Fahrschachtzugangs.
- Verbindliche Angaben über Schachtgröße und Höhenschnitt
  des Schachtes zur Erstellung der Anlagenzeichnungen durch
  Auftraggeber / Fachplanung Fördertechnik.
- Prüfung und schriftliche Genehmigung aller Anlagenzeichnungen und Kabinenauskleidungen durch
  Auftraggeber / Fachplanung Fördertechnik.
- Absichern des Fahrschachtes bis zum Einbau der Türen,
  sowie Schutzgeländer für Deckendurchbrüche, Absätze und
  Treppen.
- Absichern des Fahrschachtes bis zum Einbau der Türen,
  sowie Schutzgeländer für Deckendurchbrüche, Absätze und
  Treppen.
- Ausführung des Schachtes entsprechend den eingetragenen
  Belastungen aus der Aufzug-Anlagenzeichnung (Planungs- und
  Ausführungsgrundlage ist die bisherige Ausführungsplanung)
- Erstellung des Fahrschachtes einschließlich aller erforderlichen Lastösen nach der Aufzug-Anlagenzeichnung
  (Planungsgrundlage ist die bisherige Ausführungsplanung
  Fördertechnik .
- Einbau und Reinigung der vom AN gelieferten Lastösen.
- Lieferung sowie An- und Abbau sämtlicher Schachtzugangsabsperrungen und ggf. Schachtabdeckung und zusätzlicher
  Bohlen im Türsturzbereich (für Überkopfschutz), nach den
  Anlagenzeichnungen und UVV.
- Reinigung von Schacht und Schachtgrube, Entfernen aller
  überstehenden Moniereisen und Nägel, Wasser aus der
  Schachtgrube entfernen. Grube wasserdicht herstellen und
  den Grubenboden glätten.
- Unfallgeschützte Zugänge zum Schacht und Triebwerksraum
  einschließlich Lieferung und Montage ausreichender
  Beleuchtung von 50 Lux am Boden.
- Baustromanschluss 400/230 V, 50 Hz.
- Elektrische Zuleitung einschließlich des Anschlusses an den
  durch den Auftragnehmer zu liefernden Hauptschalter.
- Liefern & Verlegen aller erforderlichen Elektro- und
  Datenleitungen außerhalb des Aufzugsschachtes.
- Gestellung der vorgeschriebenen Aufenthalts- und
  Toiletteneinrichtungen.
- Erforderliche Maurer-, Putz-, Maler- und Anschlussarbeiten,
  soweit im den Leistungspositionen nicht anders beschrieben.

*Hinweis: Bieterdaten*
Geforderte Schallwerte in Verbindung mit DIN8989

Situation  Luftschall max.  Luftschall IST (Bieterangabe)

Im Schacht gemessen in Abstand von 1 Meter zum Antriebsmotor  65dB  . . . . dB

Vor den Schachttüren beim Öffnen oder Schließen der Schachttüren  55dB  . . . . dB

Vor den Schachttüren bei Vorbeifahrt des Fahkorbes mit Nenngeschwindigkeit  50dB  . . . . dB

#### Hauptabschnitt 1.1 Aufzug 01

**1.1.0010 Triebwerksraumloser Personenaufzug**
*** Leitbeschreibung
Aufzugstyp:
Triebwerksraumloser Personenaufzug
Antriebsart:
Treibscheiben-/Treibwellenaufzug mit Frequenzregelung, getriebelos
Aufzugssteuerung:
Abwärtssammelsteuerung
Fahrtenzahl:
maximal 150 / h
Nennlast / Personen:
1000 kg / 13 Personen
Nenngeschwindigkeit:
1.00 m / s
Förderhöhe:
7,44 m
Haltestellen:
3
Zugänge:
3 Türen, einseitige Zu-/Ausladung

Aufhängung:
Schwingungsisolierte, mittig geführte Aufhängung in einem stabilen Fangrahmen aus Profilstahl, keine Rucksackaufhängung

Kabinenwände:
Vinylbeschichtetes Stahlblech nach Musterkarte,
kostenneutral wählbar aus verschiedenen Mustern,
Planungsgrundlage Muster Leinen
Ausführung in Edelstahl, Leinenmuster,
mit integrierten LED-Spots als Kabinenbeleuchtung

Fußboden:
Hartgummi nach Musterkarte, kostenneutral wählbar aus mind. 2 verschiedenen Mustern, alternativ und kostenneutral 22 mm Fußbodenabsenkung für bauseitigen Belag bis 100 kg

Spiegel:
halbe Höhe Rückwand über gesamte Rückwandbreite
Handlaufanordnung:
Zwei Handläufe rechts und links vom Kabinentableau,
Handlauf-Oberflächen in Edelstahloptik, Griffleiste in Natur eloxiert

Behindertengerechte Ausstattung:
Bedienkomponenten und Nutzerinformationen nach EN 81-70 und EN 81-70-G behindertengerecht / barrierefrei

Kabinentableau:
Edelstahl gebürstet K220 auf einer Seitenwand nach Bieterstandard
Bedienelemente im Kabinentableau:
Taster als mechanische Kurzhubtaster, Tür-Auf-Taster, Etagentaster, Notruftaster, Optische und akkustische Quittierung mit höherem Kontrast entsprechend EN81-70, mit taktiler Kennzeichnung (Brailleschrift)

Bedienelemente auf den Etagen:
Mechanische Taster, rechteckig, Einbau, Farbe nach Herstellerprogramm kostenneutral wählbar, direkt im Türportal integriert, mit taktiler Kennzeichnung (Brailleschrift)

Anzeigeelement im Kabinentableau:
7"-TFT-Display, flächenbündig im Tableau integriert,
Darstellung von individualisierten Inhalten (Wetter, Nachrichten, Mieterinformationen usw.) über Onlinezugang

Sprachansage:
Aufzugsanlage mit Sprachansage nach Herstellerstandard
Kabinenabmessungen:
Lichte Kabinenbreite1100 mm
Lichte Kabinenttiefe2100 mm
Lichte Kabinenhöhe2200 mm

Türtyp:
Automatisch, zweiteilig und einseitig öffnende Teleskop-schiebetür
Brandschutzklasse:
Türen entsprechend der EN81-58, Brandklassifizierung E120
Türantrieb
geregelte Türmaschine
Lichte Türbreite:
900 mm
Lichte Türhöhe:
2100 mm

Schachttürportale:
3 Stück zum Verschluss der Schachtvorderwand auf gesamter
Breite und bis zur Sturzunterkante
Portalbreite 1650 mm
Portalhöhe 2360 mm

Portalabschluss:
Dreiseitiger Spaltverschluss mittels überlappender Blende, Breits ca. 50 mm, nicht sichtbar befestigt,
Edelstahl Leinen, Brandklassifizierung E120
Nach Einbau / Montage gegen Beschädigung und Verschmutzung schützen.

Ausführung der Schachttürpotale:
Edelstahl, Leinen
Ausführung der Schachttürflügel:
Edelstahl, Leinen

Kontrollerpanel:
Installiert auf dem Türportal der obersten Haltestelle
Breite ca. 250 mm
Tiefe ca. 100 mm
Höhe ca. 2000 mm
Ausführung aus Metall, korrosiongeschützt

Diagnosedisplay im Kontrollerpanel:
Diagnosedisplay mit Darstellung mindestens folgender Informationen
- Betriebsstatus
- Batteriestatus
- Richtungs- und Geschwindigkeitsanzeige
- Anzeige für den Türbereich
- Außenstandsanzeige
- Allgemeine Statussignale

Die Funktionalität wird im Rahmen der Einweisung der Aufzugswärter erläutert.

Ausführung der Kabinentürflügel:
Edelstahl, Muster Leinen
Ausführung der Kabinentürportale:
Edelstahl, Muster Leinen
Netzspannung:
3AC400V, 50Hz (Aufzugsanlage)
1AC230V, 50 Hz (Licht u.ä.)

Schachtabmessungen:
Lichte Schachtbreite 1650 mm
Lichte Schachttiefe 2355 mm
Lichter Schachtkopf 3230 mm
Lichte Schachtgrube 1440 mm
Schachtausführung:
Betonschacht

Triebwerksraum:
Triebwerkraum nicht vorhanden, Antrieb im Schachtkopf mit Treibscheibe
Menge: 1,000 St
*Unterbeschreibung 1 Tragmittel mit Permanentüberwachung*
Tragmittel mit Permanentüberwachung
Es sind hochwertige, geräusch- und verschleißarme Tragmittel mit hohem Fahrkomfort vorzusehen. Die Tragmittel sind auf ein Minimum an Dehnung auszulegen. Die Flächenpressung in der Seilrille darf 50 % des zulässigen Wertes nicht überschreiten.
Die Stahlseile sind zur Sicherheit des Nutzers durch ein zertifiziertes System permanent zu überwachen. Abweichungen vom Normalzustand meldet das System automatisch über das Notrufmodul.
Systembedingte festgelegte Zeiträume zur Ablegereife der Tragmittel z.B. über die Definition maximal möglicher Lastspiele oder eine zeitlich begrenzte Nutzungsdauer in den Herstellerunterlagen für den Betrieb der Aufzugsanlagen sind nicht erwünscht.
*Unterbeschreibung 2 Triebwerk*
Triebwerk
Ausführung als triebwerkraumloser Aufzug. Der Antrieb ist im Schachtkopf anzuordnen. Ausführung als frequenzgeregelter, getriebeloser Treibscheibenantrieb, mit hohem Wirkungsgrad. Alle Lager sind als wartungsfreie Wälzlager auszuführen. Maschinenrahmen und ggf. die Totpunkte der Seilbefestigungen mit schwingungs-dämpfenden Elementen gegen das Gebäude isolieren.
*Unterbeschreibung 3 Motor*
Motor
Als Motor ist ein Synchronmotor mit Permanentmagneten einzusetzen. Eine feldorientierte, variable Frequenzregelung des getriebelosen Antriebes soll individuell einstellbar sein. Eine Drehzahlüberwachung ist vorzusehen. Kontaktlose Näherungsschalter an der Kabine zur Positionsmessung sind einzusetzen. Auf Fremdbelüftung ist zu verzichten.
*Unterbeschreibung 4 Regenerativer Antrieb*
Regenerativer Antrieb
Energie aus dem generatorischen Betrieb ist zur Energieeinsparung in das Aufzugssystem zurückzuspeisen und nicht über Widerstände in Wärme umzuwandeln.
*Unterbeschreibung 5 Steuerung und Schaltschrank*
Steuerung und Schaltschrank
Die Mikroprozessor-Technologie ist in einem staubgeschützten Schaltschrank auf dem Türportal der obersten Haltestelle zu installieren. Standardleiterplatten für Kommandosteuerung und Ansteuerung der Signalelemente sind zu verwenden. Die Logikleiterplatte soll eine digitale Diagnoseanzeige oder einen Anschluss für ein separates Diagnosegerät zum Prüfen und Programmieren der gesamten Steuerung enthalten.
 - Park- und Haupthaltestellen
 - Tür-Offen-Zeiten, getrennt nach Außen- und Innenkommandos bis zu 15 s
 - Standortanzeige
Es ist eine Speicherung und Anzeige jeder während des Betriebs aufgetretenen Fehlfunktion bzw. Betriebsunterbrechung sicherzustellen, wobei die jeweils letzte Speicherung zeitlich zu bestimmen sein muss. Der gesamte Datenaustausch soll durch serielle Datenübertragungen über Busleitungen und Multiplexkabel erfolgen.
*Unterbeschreibung 6 Notruf und Fernüberwachungssystem*
Notruf und Fernüberwachungssystem
Es ist ein computergestütztes Notrufleit- und Ferndiagnosesystem mit visuell unterstützter Gegensprechverbindung vorzusehen. Der Notruf, Störmeldungen oder Fernzugriffsoptionen sind über ein mitzulieferndes Funkmodem mindestens im 4G-Standard an eine 24 Stunden zu besetzende Zentrale des AN zu realisieren. Bei Betätigung des Notruftasters wird automatisch eine Sprechverbindung zur durchgehend besetzten Zentrale des AN aufgebaut. Missbräuchlich gegebene Notrufe werden vom System erkannt, die Übermittlung an die Zentrale wird unterdrückt. Darüber hinaus soll das System Funktionsbeeinträchtigungen erkennen können und selbstständig an die Leitstelle übermitteln, sowie Fernzugriffe und Störungsanalysen zulassen.
*Unterbeschreibung 7 Teleskop- Kabinentür*
Teleskop- Kabinentür
Die Kabinentüren sind als einseitig öffnende Schiebetüren auszuführen.
Der Kabinenabschluss ist als automatisch betätigte Schiebetür entsprechend der Bauweise der Schachttür auszuführen. Zur automatischen Betätigung der Aufzugstüren ist eine Türmaschine auf der Kabine vorzusehen. Sie soll ruckfrei und geräuscharm arbeiten. Durch elektronische Fein-Sensorik der Antriebssteuerung soll eine sich schließende Tür wieder öffnen, sobald die Türflügel auf eine Person oder einen Gegenstand treffen.
*Unterbeschreibung 8 Zusätzliche Türsicherung*
Zusätzliche Türsicherung
Zusätzlich zu den mikrokontaktkontrollierten Türen ist ein Lichtvorhang vorzusehen, der mit Infrarotstrahlern arbeitet, dafür jeweils mit einem Sender und Empfänger ausgestattet ist und die Türschließkante effektive überwacht.
Die Sende- und Empfangssysteme sind zurückgesetzt direkt an der Kabine zu montieren, um die mechanische Belastung so gering wie möglich zu halten, sowie eine Zugangsmöglichkeit für Aufzugsbenutzer unmöglich zu machen. Die Türbewegung ist zu überwachen.
*Unterbeschreibung 9 Kabinen-Konstruktion, Kabinenrahmen*
Kabinen-Konstruktion, Kabinenrahmen
Es ist ein stabiler, verwindungssteifer Tragrahmen als Profilstahlkonstruktion in geschraubter Ausführung mit Verstrebung zur Aufnahme des Plattformrahmens vorzusehen. Die Kabine ist schwingungsisoliert in den Rahmen einzusetzen.
*Unterbeschreibung 10 Kabine*
Kabine
Die Kabine ist in Stahlblechkonstruktion auszuführen. Wände und die Decke sollen in Abkantbauweise aus min. 1,3 mm verzinktem Stahlblech gefertigt sein. Die Kabinendecke ist betretbar und für eine Belastung von min. 2 Personen ausgelegt. Es ist an der Rückwand und den Seitenwänden ein Geländer, mindestens 900 mm hoch, in stabiler Konstruktion vorzusehen.
*Unterbeschreibung 11 Kabinenabschluss*
Kabinenabschluss
Der Kabinenabschluss ist als automatisch betätigte Schiebetür entsprechend der Abmessungen der Schachttüren auszuführen. Zur automatischen Betätigung der Aufzugstüren ist ein Hochleistungstürantrieb für einen zügigen und geräuscharmen Lauf vorzusehen. Der Antrieb soll über eine geregelte Türmaschine und einen umlaufenden Zahnriemen, der direkt mit den Türblättern gekoppelt ist, erfolgen. Das Antriebs- und Kontrollsystem ist in Mikroprozessortechnologie auszuführen. Die Geschwindigkeit sowie die Türposition soll ständig in einem geschlossenen Regelkreis überwacht werden, damit das jeweils eingestellte Türgeschwindigkeitsprofil genau eingehalten wird. Systemspezifische Parameter für die Türoperation müssen vor Ort entsprechend einstellbar sein.
*Unterbeschreibung 12 Fahrtrichtungsanzeige*
Fahrtrichtungsanzeige
Im Kabineneingangsportal ist durch beleuchtete Fahrtrichtungspfeile die jeweils vorgesteuerte Fahrtrichtung anzuzeigen. Die Pfeile leuchten so lange auf, bis die entsprechende Fahrt ausgeführt wird.
*Unterbeschreibung 13 Führungsschienen*
Führungsschienen
Für den Aufzug sind T-Profil-Führungsschienen mit gehobeltem Steg, an den Stoßkanten mit Nut und Feder sowie bearbeiteten Laschenverbindungen vorzusehen. Die Führungsschienen für das Gegengewicht sollen mindestens aus gezogenen oder gerollten T-Profilen sein. Ein maximaler Befestigungsabstand von 2,5 m ist vorzusehen. Kabinen und Gegengewicht sind mit hochwertiger Rollenführungen oder wartungsfreien Gleitführungen auszurüsten
*Unterbeschreibung 14 Grubenleiter*
Grubenleiter
In der Schachtgrube ist von der Schachttür aus erreichbar eine ortsfest eingebaute Abstiegsvorrichtung vorzusehen. Die Grubenleiter muss der UVV entsprechen.
*Unterbeschreibung 15 Schalter und Impulsgeber*
Schalter und Impulsgeber
Zur Überwachung der Position, der Türzone und der Bündigstellung sind berührungslose Impulsgeber zu verwenden. Die End- und Grenzschalter in Grube und Schachtkopf sind als mechanisch betätigte Sicherheitsschalter auszuführen.
*Unterbeschreibung 16 Befestigungen*
Befestigungen
Konsolen sind für Befestigung an / auf Ankerschienen auszuführen.
Alle notwendigen Ankerschienen an den Wänden des Fahrschachtes sind zu liefern und zu montieren.
Schienenbefestigungen sind so auszubilden, dass Knickspannungen, die durch Gebäudesetzungen entstehen, abgebaut werden.
Pufferständer sind auf so auf die Grubensohle zu setzen, dass bauseitige Betonsockel nicht erforderlich sind.
*Unterbeschreibung 17 Gegengewicht*
Gegengewicht
Das Gegengewicht zum Ausgleich des Kabinen-Eigengewichts und ca. 50 % der Nennlast ist als Rahmenkonstruktion auszuführen. Die Fahrbahn des Gegengewichts in der Schachtgrube ist gemäß EN-81 zu verkleiden.
*Unterbeschreibung 18 Aufsetzpuffer*
Aufsetzpuffer
Es sind bauartgeprüfte Ölpuffer vorzusehen.
Geeignete Pufferstützen, die einen bauseitigen Betonsockel ersetzen, sind im Leistungsumfang des AN enthalten
*Unterbeschreibung 19 Netzanschluss*
Netzanschluss
Drehstrom 400 V, 50 Hz mit Mittelleiter, Schutzmaßnahmen VDE 0100 durch Nullung mit getrenntem Schutzleiter.
*Unterbeschreibung 20 Materialien*
Materialien
Für Fahrkörbe, Türrahmen und Verkleidungen sind Qualitäts-bleche zu verwenden.
Edelstahlteile sind aus nichtrostendem Chrom-Nickel-Stahl herzustellen.
Sämtliche Stahlteile, mit Ausnahme aller funktionsbedingt blanken Flächen, sind mit Korrosionsschutz zu versehen.
Beschädigungen sind nach Montage auszubessern.
*Unterbeschreibung 21 Filter gegen elektrische Störbeeinflussung*
Filter gegen elektrische Störbeeinflussung
Durch geeignete Maßnahmen, bezogen auf Netzverunreinigungen, Stromspitzen sowie zur Funkentstörung ist sicherzustellen, dass durch den Betrieb des Aufzuges andere Einrichtungen im Gebäude nicht beeinflusst werden.
*Unterbeschreibung 22 Automatische Notbefreiung mit netzunabhängiger Stromversorgung*
Automatische Notbefreiung mit netzunabhängiger Stromversorgung
Batteriegespeiste (Sicherheitsstromversorgung)
Notbefreiungssystem mit elektronischer Geschwindigkeits-überwachung.
Automatische Personenbefreiung bei Stromausfall, lastabhängig, zur festgelegten Haltestelle.
*Unterbeschreibung 23 Abwärts-Sammelsteuerung*
Abwärts-Sammelsteuerung
Die Steuerung ist als Abwärts-Sammelsteuerung auszulegen. Innenkommandos sollen gesammelt und in ihrer räumlichen Reihenfolge beantwortet werden. Außenrufe sollen ebenfalls gesammelt und oberhalb der Haupthaltestelle in Abwärtsrichtung abgearbeitet werden.
*Unterbeschreibung 24 Inspektionssteuerung*
Inspektionssteuerung
Inspektionsschalter nach EN81-20 auf dem Kabinendach für Inspektionsfahrten für Reparatur und Wartungszwecke.
*Unterbeschreibung 25 Überlasteinrichtung*
Überlasteinrichtung
Überlasteinrichtung zur Verhinderung des Starts eines Aufzugs mit überlasteter Kabine.
Anzeige in der Kabine optisch und akustisch.
Der Aufzug bleibt in diesem Fall bis zur Entlastung der Kabine mit geöffneten Türen stehen.

#### Hauptabschnitt 1.2 Aufzug 02

**1.2.0010 Triebwerksraumloser Personenaufzug wie Aufzug 01, jedoch**
Triebwerksraumloser Personenaufzug wie Aufzug 01, jedoch
Schachtabmessungen:
Lichte Schachtbreite 1650 mm
Lichte Schachttiefe 2355 mm
Lichter Schachtkopf 4300 mm
Lichte Schachtgrube 1000 mm
Menge: 1,000 St

#### Hauptabschnitt 1.8 Schachtentrauchungssystem

**1.8.0010 Schachtentrauchungssystem**
System zur Belüftung und Entrauchung von Aufzugsschächten

Das angebotene System muss alle gesetzlichen und normativen Anforderungen erfüllen, die sich aus dem Baurecht und den bekannten Aufzugsrichtlinien/Normen ergeben.
Die Montage muss durch ein nach DIN EN 16763 zertifiziertes Unternehmen erfolgen.
Das angebotene System dient zur Überwachung des Aufzugsschachtes und ist nicht Teil einer Brandmeldeanlage nach DIN 14675.

Das System besteht aus:
-  Steuerplatine mit integriertem Temperatursensor und zeitgesteuerter
  Intervall-Lüftung
-  für den Aufzugsschacht geeignete Branderkennung
-  Schnittstelle, potentialfrei, zur Brandmeldung
-  RWA-Bedienstelle als manueller Druckknopfmelder
-  Verschlusselement zum flächenbündigen Einbau
Verschlusselement inkl. 24V Antrieb - zugelassen als NRWG
(EN 12101-2)

Verschlusselement zur Abfuhr von Brandgasen und zur natürlichen Belüftung des Schachtes.
Der Antrieb verfügt über integrierte Endlagenschalter zur Bestimmung der Position „Verschlussklappe offen, Verschlussklappe zu", zur Weiterleitung und  Auswertung durch eine externe Stelle.
Der Schalleistungspegel darf im Lüftungsmodus den Maximalwert von 24 dB nicht überschreiten.
Die Montage erfolgt als Lüftungs- und Entrauchungshaube
- eckig, mit integriertem Kleintierschutz
- mit wärmegedämmtem Dachsockel
- Lüftungs- / Entrauchungsöffnungen 4-seitig ausgebildet
- Verschlusselement gedämmt ausgeführt
- Sockelhöhe min. 1000 mm
Die Rohbauöffnung wird vom Auftraggeber erstellt.
Die Montage erfolgt durch den Auftragnehmer.
Lüftung im Störungsfall:
Bei Aufzugsstörung muss gewährleistet sein, dass das Verschlusselement öffnet,
so dass frische Luft in den Schacht und somit auch in die Kabine strömen kann.
Menge: 2,000 St

**1.8.0020 Montage Wetter-/Regenschutzhaube Schachtentrauchungssystem**
Montage Wetter-/Regenschutzhaube Schachtentrauchungssystem als separater Termin, Abstimmung mit dem Gewerk Bau / Dachisolierung,
separate An-/Abfahrt vor Montagetermin Aufzugsanlage.
Menge: 2,000 St

#### Hauptabschnitt 1.10 Brandfallsteuerung

**1.10.0010 Statische Brandfallsteuerung**
Statische Brandfallsteuerung
Ausführung der Aufzugsanlage mit statischer Brandfallsteuerung.
Auf Signal der bauseitigen Brandmeldetechnik fährt der Aufzug in eine
vordefinierte Haltestelle und bleibt dort mit geöffneten Türen stehen.
Menge: 2,000 St

#### Hauptabschnitt 1.14 Wartung und Notruf

**1.14.0010 Wartung zwei Aufzugsanlagen**
Vollunterhaltungsvertrag
Wartung und Inspektion nach EN 13015 für Aufzugsanlage 1 und 2:
Funktionserhaltende Reinigung von betriebsbedingten Verschmutzungen inklusive Reinigungsmittel.
Beseitigung von Betriebsunterbrechungen, ohne separate Berechnung.
Sämtliche Reparaturen inklusive Material- und Lohnkosten, ohne separate Berechnung.
Für geleistete Überstunden erfolgt keine separate Berechnung.
Zusätzliche Serviceleistungen in Form von Zugang zum Kundenportal, Ansprechpartner bzw. Techniker vor Ort, Ansprechpartner in den lokalen Niederlassungen.

ZÜS-Paket:
Übernahme der Kosten für die jährlich wiederkehrenden Prüfungen (Zwischen- / Hauptprüfung).
Beistellung eines Fachmonteurs für die Hauptprüfung inklusive Anfahrtskosten.
Einzelpreis pro Jahr und Anlage.
Menge: 2,000 St

**1.14.0020 Notruf**
Notruf
für Aufzugsanlage 1 und 2:
Notrufbereitschaft zur Einleitung von Maßnahmen bei eingeschlossenen Personen oder Störungsbeseitigungen.
Mobilfunkanschluss inklusive der GSM-Gebühren und der anfallenden
Grund- und Verbindungsgebühren.
Personenbefreiung ohne separate Berechnung.
Fernüberwachung zur Erkennung von Betriebsstörungen.
Fernzugriff zur Störungsbeseitigung aus der Ferne.
Einzelpreis (EP) pro Jahr und Anlage.
Menge: 2,000 St
